# Muster-Leistungsbeschreibung
Leistungsbeschreibung (GAEB 90, DA81)
Währung: EUR

## Remmers Deck OS 14 Pro
Datum: 11.09.25

### Titel 00001 Positionen

*Hinweis*
Hinweis zum Verarbeiten von
Polyurethanharzen

Das Verarbeiten von
Polyurethanbeschichtungen erfordert
besondere Sorgfalt beim Auftrag der
Materialien und beim Abstreuen der
Flächen. Weiterhin ist direkter
Wasserkontakt durch z. B.
Schweißtropfen, sowie eine
Glatzenbildung durch ungleichmäßige
Einstreuung zwingend zu vermeiden.

*Hinweis*
Hinweise zurMuster-Leistungsbeschreibung

Wir weisen darauf hin, dass diese
Muster-Leistungsbeschreibung einen Leitfaden in
Form von Textbausteinen darstellt.
Tatsächliche Objektdaten waren nicht bekannt und
sind in dieser Muster-Leistungsbeschreibung nicht
berücksichtigt worden.

Mit Verwendung der angeführten Textbausteine ist
der Anwender / Planer verpflichtet, eine Prüfung
der jeweiligen Gegebenheiten vor Ort
durchzuführen, sowie anderweitige besondere
Bestimmungen oder Vorschriften, bauaufsichtliche
oder statische Gegebenheiten zu berücksichtigen.

Die Muster-Leistungsbeschreibung ist von dem
Anwender / Planer nach der Untersuchung des Objektes /
Bauzustandsanalyse an die tatsächlichen
Objektgegebenheiten anzupassen.

Mit der Übermittlung dieser
Muster-Leistungsbeschreibung
ist keine Projektberatung verbunden.

Das aufzubringende Produktsystem
ist durchgängig mit den vom Systemhersteller
vorgesehenen Systemkomponenten auszuführen.

Der Ausführende hat bei der Verarbeitung der
Produkte grundsätzlich die Ausführungsanweisungen
und/oder Vorgaben der jeweiligen aktuellen technischen
Merkblätter des Herstellers zu beachten.

*Hinweis*
Tiefgaragen / Parkhäuser

Die folgende Musterleistungsbeschreibung ist
speziell für die Verwendung als funktionelles
Betonschutzsystem in Parkhäusern und Tiefgaragen
erarbeitet worden und bezieht sich nicht auf
Wohn- und Aufenthaltsräume oder Bereiche mit
optischem Anspruch.

Die Verbräuche und Aufbauten sind an die in der
DIN 1045 für Stahlbetondecken in Parkbereichen
empfohlenen Festigkeits- und Expositionsklassen
angepasst. Abweichende Untergründe erfordern
Anpassungen im Systemaufbau.

Die angegebenen Systemaufbauten,
Verarbeitungshinweise, Werkzeuge und
Verbrauchsangaben können nur als Empfehlung
angenommen werden und müssen den örtlichen
Gegebenheiten angepaßt werden. Die Eignung dieses
Systemes ist vom Planer, Auftraggeber und
Auftragnehmervor Ort zu prüfen.

Bodenflächen unterliegen einem nutzungsbedingten
Verschleiß. Die Lebensdauer hängt dem entsprechend
im Wesentlichen von der individuellen Nutzung ab.
Um den nutzungsbedingten Verschleiß zu reduzieren
und die Lebensdauer zu verlängern, sind
Bodenflächen einer Grund- und Unterhaltspflege zu
unterziehen. Weitere Hinweise entnehmen Sie bitte
den Remmers Reinigungs- und Pflegehinweisen für
Bodenbeschichtungssysteme.

*Hinweis*
Hinweis für Schichtdickenzuschläge

Hinweis: Aufgrund von Verarbeitungsbedingungen,
Rautiefen oder zu erbringender Mindestschichtdicken können Mehrverbräuche bzw.
Schichtdickenzuschläge erforderlich sein.

Rautiefenzuschläge:
Rt < 0,3 mm - mind. 0,4 kg/m²
Rt < 0,5 mm - mind. 0,6 kg/m²
Rt < 1,0 mm - mind. 1,2 kg/m²
z.B. Zum Ausgleich von Kugelstrahl-Spuren

Des weiteren können weitergehende
Schichtstärkenzuschläge
notwendig werden.

**00001.0001 Untergrunduntersuchung und -prüfung**
Zur Untersuchung sind u.a. durchzuführen:

a) visuell, auf Verschmutzungen, Absandungen und
Risse
b) Abklopfen auf Hohlstellen und Gefügelockerungen
c) Messen der Druck- und Haftzugfestigkeiten
d) Messen des Feuchtigkeitsgehaltes

Zusätzliche Arbeiten, wie z. B. das Ausbessern von
Fehl- und Schadstellen, beschädigten Kanten, das
Verfüllen von Rissen im Untergrund oder das
Arbeiten unter erschwerten Bedingungen
(Hindernisse, Nachtarbeit etc.) sind vor Beginn
der Arbeiten durch das ausführende Unternehmen vor
Ort zu beurteilen und ggfs. in das Angebot mit
aufzunehmen.
Einheit: m2

**00001.0002 Stahlkugelstrahlen**
Untergrundvorbehandlung der mineralischen Flächen
mittels Stahlkugelstrahlverfahren zur Erzielung
eines tragfähigen, sauberen und saugfähigen
Untergrundes, frei von haftungsmindernden
Schichten. Mittels Industriestaubsauger ist der
Untergrund staubfrei herzustellen. Der Untergrund
muss nach der Untergrundvorbehandlung die
geforderten Werte aus den technischen Unterlagen
des nachfolgenden Beschichtungssystems aufweisen
und zur Beschichtung geeignet sein.
Einheit: m2

**00001.0003 Rissanierung mit einem 2K EP Injektionsharz (niederviskos)**
*** Bedarfsposition ohne GB
Maschinelles Einschneiden und Aufweiten
von Rissen entlang des Rissverlaufes mittels
Trennscheibe in einer Schnitttiefe von
mind. 2-3 cm. Anschließend wird der Riss
im Abstand von ca. 20-30 cm quer
eingeschnitten. Mittels Industriestaubsauger
ist der Rissverlauf staubfrei herzustellen.
In die quer eingeschnittenen Kerben werden zur
Verbesserung der Bewehrung geeignete
Bewehrungsstähle bzw. Klammern gelegt.
Kraftschlüssiges Schließen der vorbereiteten
Risse mittels Pinselinjektage mit
IR Epoxy 360, einem transparenten,
niedrigviskosen, zweikomponentigen Epoxydharz.

Prüfung gem. KTW Empfehlung des
Bundesgesundheitsamtes

Verbrauch:
ca. 0,4-0,7 kg/lfdm.  IR Epoxy 360 <6872>
(oder: ca. 1,1 kg/dm³ Hohlraum)
Einheit: m

**00001.0004 Rissverspachtelung 2K EP Bindemittel**
*** Bedarfsposition ohne GB
Oberflächenbündiges Verspachteln der
sanierten Rissverläufe mit einem
Spachtel bestehend aus 1 Gewichtsteil
 Epoxy BH 100, einem
transparenten, mechanisch hoch belastbaren,
zweikomponentigen Epoxydharz und bis zu
15 %  ADD TX Neu.

Verbrauch:
mind. 0,30 kg/m²  Epoxy BH 100 <0905>
anteilig ca. 5-10%  ADD TX Neu Neu (je nach Bedarf)
<0942>
Einheit: m

**00001.0005 Hohlkehle mit einem 2K EP Bindemittel u. Sieblinie 1:10**
*** Grundposition ZZ 001.0
In allen innenliegenden Kanten sind Dreieckskehlen
(5 x 5 cm) einzubauen. Zunächst werden die
Haftflächen mit Remmers Epoxy ST 100, einem
transparenten, mechanisch hoch belastbaren,
zweikomponentigen Epoxydharz grundiert. In die
noch frische Grundierung wird ein Mörtel bestehend
aus 1 Gewichtsteil Remmers Epoxy
ST 100 und 10 Gewichsteilen Remmers SelectMix
0/10, einer Füllstoffmischung aus verschiendenen,
naturbelassenen Füllstoffen, eingebracht und
mittels geeigneter Kelle in der entsprechenden
Form abgezogen und geglättet.

Verbrauch:
Grundierung:
ca. 0,20 kg/lfd.m Remmers Epoxy ST 100 <1160>
Verbrauch für Hohlkehle mit Schenkellänge 5 cm
mind. ca. 0,20 kg/lfd.m Remmers Epoxy ST 100 <1160>
ca. 2,00 kg/m² Remmers Selectmix 0/10 <6750>
Einheit: lfm

**00001.0006 Hohlkehle mit einem 2K EP Bindemittel u. Sieblinie 1:10, abgestellt**
*** Wahlposition ZZ 001.1
In allen innenliegenden Kanten sind
Hohlkehlen einzubauen. Dazu wird in
diesen Bereichen ein geeigneter
Dämmstreifen (z. B. Styropor) fixiert,
um ein Abreissen der Hohlkehle von der
aufgehenden Wand zu vermeiden.

Zunächst werden die Haftflächen mit
Epoxy ST 100, einem lösemittelfreien,
transparenten, mechanisch belastbaren,
zweikomponentigen Epoxydharz grundiert.
In die noch frische Grundierung wird ein Mörtel
bestehend aus 1 Gewichtsteil Remmers
Epoxy ST 100 und 10 Gewichtsteilen
Remmers Selectmix 0/10, einer Füllstoffmischung
aus verschiendenen, naturbelassenen Füllstoffen
eingebracht und mittels geeigneter Kelle in der
entsprechenden Form abgezogen und geglättet.

Nach Erhärten wird der Dämmstreifen
hinter der Hohlkehle entfernt.
Anschließend wird durch den Einbau von
Albon Rundschnur die richtige Fugentiefe
eingestellt. Verfugung der Wandanschlussfuge
mit Remmers Multisil NUW, nach Grundierung
Remmers Unterwasserprimer.

Verbrauch:
Grundierung:
ca. 0,20 kg/lfm Remmers Epoxy ST 100 <1160>
Verbrauch für Hohlkehle mit Schenkellänge 5 cm
mind. ca. 0,20 kg/lfd.m Remmers Epoxy ST 100 <1160>
ca. 2,00 kg/m² Remmers Selectmix 0/10 <6750>
mind. 0,02 kg/m Remmers Unterwasserprimer <7450>
mind. 100 ml/m Remmers Multisil NUW  <7525>
bei 1 cm² Fugenquerschnitt
(Farbe nach Wahl des AG)
Einheit: lfm

**00001.0007 Grundierung mit einem 2K Epoxy-Bindemittel**
Liefern und Herstellen einer Grundierung mit
einem niederviskosen, lösemittelfreien, mechanisch
belastbaren, physiologisch unbedenklichen 2-K
Epoxyharz.
Grundieren der vorbereiteten und sauberen
zementgebundenen Untergründe mit Epoxy
Primer OS, einem 2-K Epoxyharz
für Grundierung und Egalisierung.

Das  Material mit sehr guter Haftung auf Beton
wird in geeigneter Weise, z. B. mit einem
Gummischieber auf der Fläche verteilt und
sofort im Anschluss mit einem Farbroller
sorgfältig in den Untergrund eingearbeitet. Die
Wartezeit zwischen den Arbeitsgängen  mind. 12 h
und max. 24 h. Bei baustellenbedingten längeren
Wartezeiten die Oberfläche des vorangenenen
Arbeitsganges im frischen Zustand mit feinem,
feuergetrocknetem Quarzsand (z.B. Körnung
0,3 - 0,8 mm) gezielt abstreuen oder vor dem nächsten
Arbeitsgang bis zum Weißbruch anschleifen.

Grundierungen immer porenfüllend aufzubringen!
Evtl. eine zweilagige Sperrgrundierung mittels Epoxy MT
100
aufbringen

Das entsprechende Prüfzeugnis für das System Remmers
Deck OS 10 EP pro ist zu beachten.

Produktanforderungen:
DIN EN 13813 - SR-B1,5

Systemgrundierung OS 10 EP pro gemäß DIN 1504-2 und
DIN V 18026
Geprüft bei bis zu 6% Restfeuchte von Betonflächen,
geprüft gegen rückwärtig aufsteigende Feuchtigkeit.

Verbrauch:
mind. 0,3-0,5 kg/m² Remmers Epoxy Primer OS
(bis zur porenfüllenden Sättigung) <6057>
ca. 0,5-1,0 kg/m² Remmers Quarz 03/08 DF <4406>
Einheit: m2

**00001.0008 Abdichtung mit einem rißüberbrückenden 2K PUA-Hybrid OS pro**
Abdichten der vorbereiteten Flächen, nach
klebfreiem Erhärten der vorangegangenen Schicht
mit PUA Hybrid pro, einem hoch elastischen,
rißüberbrückenden und hoch reaktiven
2K-Polyurethan-Hybrid-System. PUA Hybrid OS pro
wird im Sprühverfahren maschinell (z.B. GRACO
Reactor H-XP2) verarbeitet.

Systemabdichtung OS 10 gemäß DIN 1504-2 und
DIN V 18026

Verbrauch:
mind. 2,1 kg/m² Remmers PUA Hybrid OS pro <6051>
Einheit: m2

**00001.0009 Abdichtend-wirksame Zwischenschicht Remmers PUR Color ZS OS pro**
Abdichten der vorbereiteten Flächen, nach
klebfreiem Erhärten der vorangegangenen Schicht
mit PUR Color ZS OS pro, einem hoch elastischen,
handverarbeitbaren, rißüberbrückenden
2K-Polyurethan-System.
PUR Color ZS OS pro wird händisch auf die tragfähigen
und mit Remmers Epoxy Primer OS vorbereitete Flächen
im System Remmers Deck OS 10 PUA pro aufgebracht.
Die rissüberbrückende Schicht spätestens 24 Stunden
nach der Grundierung einbauen.

Weitere Hinweise sind den Technischen Datenblättern zu
entnehmen.

Systemabdichtung OS 10 gemäß DIN EN 1504-2:2004

Verbrauch:
mind. 2,8-3,0 kg/m² Remmers PUR Color ZS OS pro
<6048>
Einheit: m2

**00001.0010 Einstreuschicht mit einem elastischem 2K PUR-Bindemittel (OS10/11a/14 pro)**
Beschichten der vorbereiteten Flächen,
nach klebfreiem Erhärten der vorangegangenen
Schicht mit PUR Color VS OS pro einem
lösemittelfreiem, pigmentierten, schnell-
und tieftemperaturhärtenden, elastischen
und rißüberbrückenden 2K-PUR Bindemittel.

Der Auftrag erfolgt in der erforderlichen
Schichtstärke mittels Zahntraufel, Gummi- oder
Zahnrakel. Die frische Beschichtung wird mit
feuergetrocknetem Quarzsand 0,3-0,8 mm im
Überschuß abgestreut. Nach der Härtung wird der
überschüssige, nicht eingebundene
Quarzsand abgekehrt und aufgenommen.

Rautiefenzuschläge:
Rt < 0,2 mm - mind. 0,1 kg/m²

System-Einstreuschicht
OS 10 EP pro/11a pro/14 pro gemäß EN 1504-2 und EN
13813:2002

Verbrauch:
mind. 1,5 kg/m² Remmers PUR Color VS OS pro <6053>
ca. 6,00 kg/m² Remmers Quarz 07/12 DF <4407>
Einheit: m2

**00001.0011 Kopfversiegelung mit einem 2K Epoxy-Harz**
Liefern und Aufbringen einer pigmentierten,
lösemittefreien Kopfversiegelung für OS-Systeme aus
einem 2K Epoxy-Harz für überdachte oder
innenliegende Flächen. Die Versiegelung wird gemischt
und mit einem Gummirakel oder Farbroller auf die
mit Quarzsand abgestreuten Flächen aufgetragen
und mittels Farbroller nachgerollt.

Anforderungen an das Produkt:

Anforderungen an das Produkt:
DIN EN 1504-2:2004 und DIN 13813:2002

Verbrauch:
mind. 0,7-1,0 kg/m² Remmers Epoxy Top OS <6076  >
- in Abhängigkeit der gewählten Abstreuung -
(Farbe nach Wahl des AG)
Einheit: m2
